# Erneuerung SW-Hauptsammler und Grundstücksanschlüsse Wilhelmshorst/Langerwisch, An der Trift
Angebotsaufforderung (GAEB DA XML 3.2, DA83)
Projekt: Erneuerung SW-Hauptsammler und Grundstücksanschlüsse  Wilhel
Projektbezeichnung: Erneuerung SW-Hauptsammler und Grundstücksanschlüsse  Wilhelmshorst/Langerwisch, An der Trift
Währung: EUR
Auftraggeber: WAZV "Mittelgraben"
Erstellt mit: AVAPLAN, AVAPLAN win64bit 24.2.3.3654, 25.03.2026

## SW-Erneuerung
EP-Anteile: Löhne; Stoffe; Geräte; Sonstige

### Abschnitt 1 BE und Baubegleitende Leistungen

#### Titel 1.1 Baustelleneinrichtung; Baubegleitleistungen

**1.1.10 Genehmigung für BE-Fläche, Abstimmung mit Gemeinde**
*** Pauschalposition
Abstimmung  und Einholung der erforderlichen Genehmigungen für die Standorte der Baustelleneinrichtungen
und Zwischenlagerplätze unter Berücksichtigung
landschaftspflegerischer Belange beim zuständigen
Mitarbeiter der Gemeinde einschließlich
der Erstellung der Unterlagen.
Die benötigten Flächen sind ohne zusätzliche Vergütung zu beschaffen, sämtliche Kosten und Gebühren sind mit der
Pauschale abgegolten.
Die Genehmigung ist dem AG vor der Errichtung der
Baustelle vorzulegen.
Menge: 1,000 psch

**1.1.20 Baustelleneinrichtung**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.1.30 Koordinierung**
*** Pauschalposition
Aufwendungen zur Koordinierung baubegleitender
und parallel laufender Arbeiten,
entsprechend vorhandener Stellungnahmen,
gilt für alle Abschnitte des Leistungsverzeichnisses.
Rechtzeitige Abstimmung mit
- den Medienträgern,
- den Dienstleistern wie Müllentsorgern, Post, ÖPNV,
- der Polizei,
- der Gemeinde,
- dem Vermessungsbüro des AG,
- dem SiGeKo-Koordinator des AG,
- dem Landesamt für Arbeitsschutz,
- der Wartungsfirma der vorhandenen Beleuchtungsanlage,
- den Erfordernissen der Rettungsdienste und der Feuerwehr
  (fortlaufende Information der Leitstelle über die Erreichbarkeit
  der Anliegergrundstücke und Gebäude),
- den unmittelbar betroffenen Anliegern und dem Gewerbe
  (Information der Anlieger mittels Informationsblatt über
  Bauablauf, die geplanten Sperrmaßnahmen und deren
  verkehrlichen Auswirkungen)
während der Ausführung des Bauvorhabens.
Absicherung der Randbedingungen und Zwangspunkte.
Integrierung und Steuerung der Einsatzzeiten und
Ausführungfristen in den Bauablauf des Auftragnehmers.
Alle erforderlichen Aufwendungen sind einzukalkulieren.
Menge: 1,000 psch

**1.1.40 Beweissicherung**
*** Pauschalposition
Achtung! Diese Untersuchung ist unmittelbar nach der Auftragsvergabe durchzuführen.
Beweissicherungsaufnahme, Baumschau sowie Nist- und Ruhestättenschau vorhandener Schäden und Besonderheiten durch präqualifiziertes Personal.
Der vorhandene Zustand von Wegen, Geländeoberflächen, trassennahen Bauwerken, Anlagenteilen und von Bäumen und sonstiger Vegetation sowie
die vorhabenbedingte Beseitigung von Fortpflanzungs- und Ruhestätten für alle vom Vorhaben betroffenen Arten
sind vor Baubeginn durch den AN detailliert zu dokumentieren. Erstellung einer Begehungs- und Befundsdokumentation einschließlich Vorschlag über einzuleitende Maßnahmen
bzw. Negativbescheinigung zur Vorlage bei den staatlichen Aufsichtsbehörden.
In das Beweissicherungsverfahren sind die Liegenschaftseigentümer bzw. deren Bevollmächtigte sowie der AG mit einzubeziehen.
Die Leistungen der rechtzeitigen Bürgerinformation sowie die Bereitstellung aller erforderlichen Geräte, Arbeits-und Hilfsmaterialien sind einzukalkulieren.
Übergabe der Dokumentation nach Abstimmung mit AG:
- mindestens 5 Werktage vor Baubeginn,
- in digitaler Form.
Menge: 1,000 psch

**1.1.50 Baustelle räumen**
*** Pauschalposition
Baustelle von allen Geräten, Anlagen, Einrichtungen und
dgl. räumen. Benutzte Flächen und Wege entsprechend dem
ursprünglichen Zustand herrichten. Soweit nicht für
bestimmte Leistungen für das Räumen der Baustelle gesonderte Positionen im Leistungsverzeichnis enthalten
sind, gilt die Pauschale
für alle Leistungen sämtlicher Abschnitte des Leistungsverzeichnisses.
Menge: 1,000 psch

**1.1.60 Zuarbeiten zur Erstellung der Bestandspläne**
*** Pauschalposition
Zuarbeit zur Erstellung der Bestandspläne für die
baubegleitende Erstellung von Lage- und Höhenskizzen, Schacht-, Sanier- und Rohrmeisterskizzen.
Setzen von Messrohren etc.
Die Vermessung und die Erstellung der Bestandspläne
erfolgt im gesonderten Auftrag des AG.
Menge: 1,000 psch

**1.1.70 Abnahmedokumentation**
*** Pauschalposition
Zusammenstellung / Anfertigung der Abnahmedokumentation für die vom AN zu errichtenden SW- Anlagen auf der Grundlage der vom AG bzw. den Behörden geforderten Inhalte. Übergabe 2 Wochen vor Abnahme des Bauvorhabens nach VOB/B.
Abnahmeunterlagen:
1-fach in stabilen Ordnermappen, sortiert und beschriftet und 1-fach digital.
Vollständige Bestandsunterlagen und Nachweise bilden die Grundlage für die Prüfung der Schlussrechnung. Sie sind Voraussetzung für eine fachgerechte Abnahme der Leistung.
Zu den Unterlagen gehören u. a.:
- Fachunternehmer- / Einrichtererklärung,
- Übergabeberichte, Abnahme- und Messprotokolle,
- Abnahmeprotokolle Dritter
  (z.B. Gemeinde usw.),
- Qualitäts- und Gütenachweise für eingesetzte Materialien,
  Herstellerbescheinigungen, Zulassungen,
- Herstellerdokumentationen, Materialzertifikate, Lieferscheine,
- Rohr- und Schlauchliner-Statik,
- Dokumentation Sanierung,
- Dichtigkeitsprotokolle der Leitungen und Schächte,
- Dokumentation der optischen Inspektion mit Videos der
  TV-Inspektion, Standfotos (jpg) und haltungsweisen
  Befahrungsberichten (pdf), Lieferung auf CD oder USB-Stick,
- Ergebnisse der Kontrolluntersuchungen,
- Abrechnungsnachweise einschließlich sämtlicher
  Rechnungskopien,
- Beweissicherung,
- Bautagesberichte.
Menge: 1,000 psch

#### Titel 1.2 Verkehrssicherung

**1.2.80 Genehmigung VAO**
*** Pauschalposition
Abstimmungen zur Verkehrssicherung und Verkehrsregelung während der Bauarbeiten und Einholung der
Verkehrsrechtlichen Anordnung bei der zuständigen
Straßenverkehrsbehörde, einschließlich Erstellung der
Unterlagen zur Beantragung entsprechend Bauvertrag und
aller Gebühren für die Genehmigung der Verkehrsführung
und Verkehrssicherung.
Zusätzliche Aufwendungen infolge von durch den AN
veranlassten Abweichungen im Bauablauf werden nicht
gesondert vergütet.
Menge: 1,000 psch

**1.2.90 Verkehrssicherug im gesamten Baubereich**
*** Pauschalposition
Verkehrssicherung an Arbeitsstellen aufstellen,
beseitigen, vorhalten, ständig unterhalten und
betreiben, einschließlich aller notwendigen
Verkehrs- und Hinweisschilder in Absprache mit der
zuständigen Straßenverkehrsbehörde.
Mehrfaches umsetzen der Verkehrssicherung, falls erforderlich.
Einsatzzeit für die gesamte Dauer der Baumaßnahme.
Zeitliche Einordnung gemäß Grobablaufplan der
Baumaßnahme.
Verkehrssicherung nach Disposition des AN
mehrfach umsetzen.
Vorübergehende Sicherungsmaßnahmen durchführen.
70 v.H. der Pauschale werden nach betriebsfertigem
Aufstellen, der Rest nach Beseitigen vergütet.
Verkehrssicherung an Arbeitsstelle von längerer Dauer
bei allen Bauarbeiten gemäß VAO,
in Anlehnung an die enspechenden Regelpläne der RSA 2021.
Quer- und Längsabsperrungen durch Leitbaken,
Absperrschranken, Warnleuchten.
Vorhandene Verkehrsschilder in Absprache
mit der zuständigen Straßenverkehrsbehörde
durch fachgerechtes Abdecken außer Kraft
und wieder in Kraft setzen.
Menge: 1,000 psch

**1.2.100 Aufwendung zur ständigen Befahr- und Begehbarkeit**
*** Pauschalposition
Aufwendungen zur ständigen Befahr- und Begehbarkeit
der Straßen und der anliegenden Grundstücke im
gesamten Baubereich für Individualverkehr, Lieferverkehr,
Rettungs-, Versorgungsfahrzeuge, Feuerwehr und ÖPNV
einschließlich:
- Zusatzbeschilderung (z. B. Baustellenbeschilderung,
  Park- und Haltverbote, Geschwindigkeitsbegrenzung)
  gemäß Festlegungen  der zuständigen Straßenverkehrsbehörde und konkreten Bauabschnitten,
- Beschilderung zeitlich begrenzter Parkflächen für Anlieger.
Einsatzzeit für die gesamte Dauer der Baumaßnahme.
70 v.H. der Pauschale werden nach betriebsfertigem
Aufstellen, der Rest nach Beseitigen vergütet.
Menge: 1,000 psch

### Abschnitt 2 Sanierung SW-Hauptsammler

*Hinweis: Hinweis: keine Materialbestellung, Umfang*
HINWEIS:
Für die ausgeschriebenen Leistungen erfolgt keine Materialbeistellung des Auftraggebers.
Die Positionen des LV beinhalten Materiallieferung und Einbau bzw. Herstellung.

Grundreinigung, TV-Befahrung und Kanalsanierung durch Schlauchlining-Verfahren:
=  71 m  Rohr DN 150 =  1 Haltung
=  830 m  Rohr DN 200 =  15 Haltungen

=  901 m  =  Haltungen

Kanalsanierung in den einzelnen Haltungen,
Leistungsumfang gemäß Kamerabefahrung und Schadensfeststellung,
Ausführung nach Bestätigung durch AG.
Der Auftraggeber behält sich ausdrücklich vor, im Rahmen seiner Koordination
der Baumaßnahme Leistungen aus dem Leistungsverzeichnis entfallen zu lassen.
Dies berechtigt den AN nicht zur Änderung der Einheitspreise und ist für den AG
in jedem Fall kostenfrei.

Zur Sicherung der durchgängig aufrecht zu erhaltenden Entsorgung und
aufgrund nur beschränkt vorhandener Rückstaumöglichkeiten sind alle
auszuführenden Leistungen zur Renovierung des Hauptsammlers möglichst nur in
betriebsschwachen Abflusszeiten sowie außerhalb von Niederschlagsereignissen einzuordnen und zu erbringen.
Ein Rückstau in die Kellerbereiche oder ein Aufstau auf die Strasse ist unbedingt
zu vermeiden.
Die Abwasserhaltung hat mittels für die Förderung ungereinigten kommunalen
Abwassers geeigneten Pumpen und Rohrleitungen zu erfolgen,
Schlauchleitungen sind nicht zugelassen.
Hieraus entstehende Mehrkosten sind in die Einheitspreise der betreffenden Leistungspositionen einzukalkulieren und werden nicht gesondert vergütet.

Die Schmutzwasserentsorgung der betroffenen Anschlussnehmer in den jeweiligen Sanierstrecken ist immer und ständig zu gewährleisten.
Die Abklärung mit den Anliegern vor Ort obliegt dem AN.
Für die Überprüfung und ggf. Sanierung von Einzelhausanschlüssen,
das Durchführen der Dichtigkeitsprüfungen u. ä. wird keine Zulage für die
ggf. erforderliche Interimsentsorgung gewährt.
Das Bekanntmachen von Entsorgungsunterbrechungen bei den Anschlussnehmern
ist verantwortungsbewußt durch den AN auszuführen.
Eine gesonderte Vergütung erfolgt nicht.

**2.110 Provisorische Umleitung für Entwässerungskanal einschließlich Umsetzen**
*** Pauschalposition
Provisorische Umleitung für Entwässerungsleitung
während der Sanierung,
lichter Kanalquerschnitt bis DN 200,
als Überpumpbetrieb:
- mit einer automatisch arbeitenden Pumpe,
  Pumpenleistung bis 15 l/s und
- Hilfsrohrleitungen, flexible Schläuche bis DN 150,
einschließlich Materiallieferung, Auf- und Abbau,
Vorhalten und Betreiben der Anlage über den Zeitraum
der Bauausführung, einschließlich Stromerzeuger mit
Schallschutz, zugelassen für den Betrieb in Wohngebieten.
Umsetzen der Anlage entsprechend Baufortschritt.
Provisorische Umleitung nach Gebrauch beseitigen.
Länge und Verlauf des Provisoriums nach Wahl
des AN.
Diese Position beinhaltet die permanente Überwachung
und Kontrolle der Anlage während des Betriebs.
Menge: 1,000 psch

**2.120 Grundreinigung - SW-Kanal DN 150**
HD-Reinigung von Schmutzwasserkanälen DN 150
mittels Wasser-HD 150 bar.
Haltungen = 1 Stück.
Verschmutzungsgrad entsprechend der langjährigen
Nutzungsdauer (ca. 10 bis 20 % des lichten Profils).
Räumgut einer Verwertung nach Wahl des AN zuführen.
Menge: 71,000 m

**2.130 Grundreinigung - SW-Kanal DN 200**
HD-Reinigung von Schmutzwasserkanälen DN 200
mittels Wasser-HD 150 bar.
Haltungen = 15 Stück.
Verschmutzungsgrad entsprechend der langjährigen
Nutzungsdauer (ca. 10 bis 20 % des lichten Profils).
Räumgut einer Verwertung nach Wahl des AN zuführen.
Menge: 830,000 m

**2.140 TV-Befahrung nach der Reinigung, einschließlich Dokumentation**
TV-Befahrung unmittelbar nach der Reinigung.
Dokumentation der Schadstellen der SW-Sammler
DN 150 bis DN 200 anfertigen.
TV-Befahrung der gesamten Haltungen = 16 Stück.
Dokumentation der optischen Inspektion mit Videos
der TV-Inspektion, Standfotos (jpg) und haltungsweisen
Befahrungsberichten (pdf).
Kodiersystem: DWA-M 149-2,
Datenaustauschformat: DWA-M 150 (XML),
Lieferung auf CD oder USB-Stick.
Abspielprogramm und eventuell notwendige Treiber
und Codeces müssen als Installationsroutinen
enthalten sein.
Die Dokumentation ist mindestens 5 Arbeitstage vor
der geplanten Ausführung der Sanierungsarbeiten
dem AG zur Einsichtnahme zu übergeben.
Menge: 901,000 m

**2.150 Entfernen von Ablagerungen, Rohr DN 150 - 200**
Entfernen von Ablagerungen, Inkrustationen, Wurzeleinwüchsen u. ä. im Bereich der Haltungen, der zu
sanierenden SW-Sammler.
Ausführung in Teilabschnitten in 16 Haltung.
Hindernisse, wie einragende Stutzen, Muffenversätze, Scherben usw. beseitigen.
Das Ausfräsen der Fugen ist einzurechnen.
Ausführung der Arbeiten mit Umsetzen und mit
geeignetem Gerät an Rohr DN 150 bis DN 200 .
Räumgut einer Verwertung nach Wahl des AN
zuführen.
Menge: 153,000 m

**2.160 Kalibrierung der vorhandenen SW-Sammler DN 150 - 200**
Kalibrierung der zu sanierenden Hauptleitung zur
Ermittlung der tatsächlichen Geometrie der Leitung,
einschließlich aller Nebenleistungen.
Menge: 901,000 m

**2.170 Reinigung, TV-Befahrung vor bzw. während der Sanierung**
Reinigung und TV-Befahrung unmittelbar vor bzw.
während der Sanierung der SW-Sammler
DN 150 bis DN 200 durchführen.
Dokumentation der optischen Inspektion mit Videos
der TV-Inspektion, Standfotos (jpg) und haltungsweisen
Befahrungsberichten (pdf).
Kodiersystem: DWA-M 149-2,
Datenaustauschformat: DWA-M 150 (XML),
Lieferung auf  USB-Stick.
Abspielprogramm und eventuell notwendige Treiber
und Codeces müssen als Installationsroutinen
enthalten sein.
Kontrolle der vorbereiteten Haltungen.
Menge: 901,000 m

**2.180 Schlauchlinerstatik**
*** Pauschalposition
Standsicherheitsnachweis für Schlauchliner gemäß ATV-DVWK M 127-2 erstellen.
Örtliche Vorverformung, Gelenkringvorverformung und
Ringspaltbildung gemäß ZTV zum Schlauchlining,
Schadensklasse 1 bis 4.
-  1 St. Haltungen DN 150 Steinzeug = 71 m,
-  15 St. Haltungen DN 200 Steinzeug = 829 m,
Die statischen Berechnungen sind 14 Tage vor der Konfektionierung der Schlauchliner dem AG bzw.
der Bauüberwachung zur Bestätigung vorzulegen.
Lieferung an AG bzw. BÜW: 2-fach.
Menge: 1,000 psch

**2.190 Schlauchliner für Rohr DN 150 - 200 liefern, einbauen**
Liefern und Abladen von Pre- und Schlauch-Linern.
Mindestdicke der Wandung in Abhängigkeit von
der statischen Berechnung und den Vorgaben
gemäß ZTV zum Schlauchlining.
Pre- und Schlauchliner durch die Einstiegsschächte
in den zu sanierenden Kanal nach Herstellerangaben
einbauen und kontrolliert aushärten, einschließlich
An- und Abfahren sowie Vorhalten und Umsetzen
der kompletten Schlauchrelininganlage für
die Sanierung von insgesamt 1 Haltung.
Rohr DN 150 Steinzeug.
Menge: 901,000 m

**2.200 Schlauchliner- / Schachtanschluss herstellen DN 200**
Herstellen eines dauerhaften, wasserdichten
Anschlusses an den vorhandenen Kanal im Bereich
der Einstiegsschächte.
Rückschnitt Liner, Rohreinbindung reinigen und
Einbau einer Liner-End-Manschette DN
einschließlich aller Nebenarbeiten.
Material liefern.
Menge: 30,000 St

**2.210 Auffräsen von verschlossenen HA-Leitungen bis DN 150**
Auffräsen einer durch die Kanalsanierung
verschlossenen Anschlussleitung bis DN 150
mit einem ferngesteuerten Fräsroboter unter
geeigneter Kamerabeobachtungstechnik
(z. B. Schwenkkopf), so dass der Anschluss
mindestens im Winkel von 100° betrachtet
werden kann.
Anschlussöffnung im sanierten Kanal von innen
fräsen.
In den Einheitspreis ist einzurechnen:
- das Vorhalten aller zur Durchführung der
  Sanierungsarbeit erforderlichen Geräte,
- die Abfuhr und Entsorgung des anfallenden
  Fräsgutes sowie die Spülung und Abfuhr des
  Spülwassers,
- das Liefern der erforderlichen Materialien und
  Betriebsstoffe,
- vom Anschluss ist ein Foto / Videoprint aus
  mindestens zwei verschiedenen Blickwinkeln
  zu erstellen.
Menge: 60,000 St

**2.220 Anschluss Hauptkanal DN 150 - 200, Hutprofil DN 150**
Vorhandene HA-Leitung in Schlauchliner einbinden, verpressen und abdichten.
Die Arbeiten werden vom Hauptrohr aus ausgeführt.
Anschluss DN: 150,
Material der Anschlussleitung: Steinzeug.
Liefern und Einbauen eines Anschlusspassstückes gemäß DIN EN 13566-4 Klasse C,
Einbindelänge mindestens 10 cm,
Hutprofil aus ECR-Glas,
Kragenbreite mindestens 5 cm, mit Reaktionsharz imprägniert,
Länge mindestens 40 cm, wasserdicht verschließen.
Hauptkanal DN 150.
Setzen einer bündig anliegenden Schalung und
Verpressung des Hutprofils mit 2-Komponenten-Epoxid- oder Polyurethan (PUR)-Kleber bzw. Ergelit Kanaltec CF
oder gleichwertiger Art.
Nach Aushärtung des Epoxid-Klebers erfolgt das Entfernen der Schalung.
Die Einlauföffnung ist sauber nachzufräsen und  zu schleifen. Loses Material entfernen.
Das Liefern sämtlicher Materialien (Epoxid-Kleber,
Kleinteile), die Nebenleistungen sowie die Vor- und Nachbehandlung sind in den Einheitspreis einzukalkulieren.
Anfallendes Material ist zu laden und schadlos
abzutransportieren, die Deponiegebühren sind in
den EP einzukalkulieren, der Entsorgungsnachweis
ist vorzulegen.
Menge: 60,000 St

**2.230 Probenahme aus Schlauchliner, Untersuchung durch Sachverständigen**
*** Pauschalposition
Entnahme von Materialproben nach dem
Aushärtungsprozeß zur vom AG veranlassten
Kontrollprüfung der Materialeigenschaften.
Untersuchung durch einen anerkannten
Sachverständigen auf Aushärtung, Wasserdichtheit, Wanddicke und Biegefestigkeit.
Menge: 1,000 psch

**2.240 TV-Befahrung nach Renovierung**
TV-Befahrung nach der Renovierung
zur Vorbereitung der Abnahme.
TV-Befahrung der gesamten Haltungen = 16 Stück.
Dokumentation der optischen Inspektion mit Videos
der TV-Inspektion, Standfotos (jpg) und haltungsweisen
Befahrungsberichten (pdf).
Kodiersystem: DWA-M 149-2,
Datenaustauschformat: DWA-M 150 (XML),
Lieferung auf CD oder USB-Stick.
Abspielprogramm und eventuell notwendige Treiber
und Codeces müssen als Installationsroutinen
enthalten sein.
Die Dokumentation ist mindestens 5 Arbeitstage
vor dem geplanten Abnahmetermin dem AG zur
Einsichtnahme zu übergeben.
Menge: 901,000 m

**2.250 Dokumentation Schlauchliner**
*** Pauschalposition
Bereitstellung der nachfolgend aufgeführten Unterlagen zum jeweiligen Zeitpunkt zur Dokumentation der Arbeiten:
Inhalt:  - Protokolle der Inspektionen einschließlich der  Aufzeichnungen,
        - Nachweis der Vorarbeiten,
        - Nachweis der Anschlussanbindung,
        - Lieferschein des Liners,
        - verfahrensabhängige Aufzeichnung der beim  Einbau der Schlauchliner auftretenden  Zugkräfte,
        - verfahrensabhängige kontinuierliche  Dokumentation der Druck-, Temperatur-  und / oder UV-Lichtparameter,
        - Bautagebuch,
        - Protokolle der Dichtheitsprüfungen.
Menge: 1,000 psch

### Abschnitt 3 Sanierung SW-Schächte Hauptsammler

*Hinweis: HINWEIS: keine Materialbeistellung, Umfang.*
HINWEIS:
Für die ausgeschriebenen Leistungen erfolgt keine Materialbeistellung des
Auftraggebers.
Die Positionen des LV beinhalten Materiallieferung und Einbau bzw. Herstellung.
Leistungsumfang gemäß Schachtinspektion und Schadensfeststellung,
Ausführung nach Bestätigung durch AG.

Der Auftraggeber behält sich ausdrücklich vor, im Rahmen seiner Koordination
der Baumaßnahme Leistungen aus dem Leistungsverzeichnis entfallen zu lassen.
Dies berechtigt den AN nicht zur Änderung der Einheitspreise und ist für den AG
in jedem Fall kostenfrei.

Die Schmutzwasserentsorgung  in den jeweiligen Sanierungsbereichen ist immer und ständig zu gewährleisten.
Eine Bekanntmachung von kurzzeitigen Entsorgungsunterbrechungen bei den Anschlussnehmern
ist verantwortungsbewußt durch den AN auszuführen.
Eine gesonderte Vergütung erfolgt nicht.

*Hinweis: HINWEIS: Unfallverhütung beim Einsteigen in umschlossene Räume*
HINWEIS:
Unfallverhütung beim Einsteigen in umschlossene Räume abwassertechnischer Anlagen, Abwasserschächte bis 5,00 m Tiefe.

Instandhaltungsarbeiten an Schächten sind nur durch besonders
beauftragte Personen durchzuführen.

Schutzmaßnahmen und Verhaltensregeln:
- Einstiegstelle sichern,
- Schachtabdeckung mit geeignetem Hebegerät öffnen,
- Festgefrorene Schachtabdeckungen nur mit heißem Wasser auftauen,
- Persönliche Schutzkleidung und Schutzausrüstung tragen,
- Gasmessung vor und während des Einstiegs,
  Einstieg nur nach ausreichender Belüftung des Schachtes,
- Einstieghilfe (Steigeisen, Dreibock) benutzen,
- Nur unter Aufsicht einer zweiten Person einsteigen,
- Ab 1,00 m Schachttiefe mit angelegtem Auffanggurt und Höhensicherungsgerät einsteigen,
- Das Seil des Höhensicherungsgerätes darf erst nach Verlassen des
  Schachtes wieder abgelegt werden,
- Ex-Schutz beachten.

Verhalten bei Störungen:
- Nicht ordnungsgemäße Schächte sind sofort dem Vorgesetzten zu melden,
- Stark verschmutzte Schächte sind vor dem Einsteigen zu reinigen,
- Werden schädliche Gase festgestellt  (Geruch, Dämpfe, Alarm der
  Gasmessgeräte), darf nicht eingestiegen werden bzw. ist der Schacht sofort
  zu verlassen und der Vorgesetzte zu informieren,
- Wiedereinstieg erst nach Freigabe durch den Aufsichtführenden,
- Fehleinleitungen sind ebenfalls dem Vorgesetzten zu melden.

Verhalten bei Unfällen / Erste Hilfe:
- Bei Personenschäden Erste Hilfe leisten, Rettungsdienst verständigen,
  ggf. Unfallarzt aufsuchen,
- Bei Unfällen im Schachtbereich Feuerwehr zur technischen Rettung
  alarmieren,
- Vorgesetzte informieren,
- Eintrag in das Verbandbuch.

#### Titel 3.1 Vorbereitende Maßnahmen

**3.1.260 Grundreinigung vorhandener SW-Schacht**
HD-Reinigung von vorhandenen Schmutzwasserschächten (Betonfertigteile, Ortbeton, Mauerwerk)
mittels Wasser bis 180 bar per Hand.
Offene Fugen reinigen. Lose Mörtelreste, Schmutz-
und Fettreste sorgfältig entfernen.
Verschmutzungsgrad entsprechend der langjährigen
Nutzungsdauer (ca. 10 bis 20 %).
Räumgut bis Z 2 nach LAGA einer Verwertung nach
Wahl des AN zuführen.
Die Abnahme der Leistung erfolgt durch AG / BÜW.
Menge: 16,000 St

**3.1.270 Schachtinspektion nach der Reinigung, einschließlich Dokumentation**
Schachtinspektion unmittelbar nach der Reinigung
einschließlich aller Nebenleistungen.
Dokumentation der Schadstellen der SW-Schächte
anfertigen.
Erstellen eines Schachtuntersuchungsbericht mit
Werkstoffangaben, Schadensbeschreibungen,
Fotos und Kommentaren zur Untersuchung
Die Dokumentation ist mindestens 5 Arbeitstage vor
der geplanten Ausführung der Sanierungsarbeiten
dem AG zur Einsichtnahme zu übergeben.
Menge: 16,000 St

#### Titel 3.2 Aufbruch

**3.2.280 Schneiden Betonfahrbahn**
Betondecke senkrecht in voller Aufbruchtiefe schneiden, Beton unbewehrt, Dicke der Decke 20 - 25 cm, anfallende Stoffe beseitigen
Menge: 18,000 m

**3.2.290 Aufbruch Betonfahrbahn**
Beton- Fahrbahnbefestigung, Dicke bis 25 cm, BK 25, unbewehrt, einschl. Kies- oder RC-Tragschicht, i.M. 20 cm dick aufbrechen und aufnehmen, Aufbruchmaterial in Eigentum des AN übernehmen und fachgerecht entsorgen
Menge: 6,750 m²

**3.2.300 HGT aufbrechen, abfahren**
HGT (hydraulisch gebundene Tragschicht) aufbrechen, aufnehmen,  Abfuhr zur freien Verwendung  Dicke bis 20 cm,
Menge: 6,750 m²

#### Titel 3.3 Wiederherstellung

**3.3.310 Schottertragschicht d= über 15cm bis 30 cm**
Schottertragschicht nach ZTV-StB 86 in Fahrbahnen aus Recycling-Baustoff nach RAL-RG 501/1 oder gleichwertig liefern, einbauen und verdichten, Schichtdicke über 150 - 300 mm, Körnung 0/32, Verdichtungsgrad: Ev2 = oder > 120 MN/m²
Menge: 6,750 m²

**3.3.320 Betondecke herstellen**
Betondecke in Fahrbahnen, Bauklasse VI RSTO, Dicke der Decke 200 mm, herstellen, Rand-und Fugenschalungen sind in den EP mit eingerechnet und werden nicht gesondert vergütet, Deckenoberfläche mit Haarbesen abziehen und mit Wasser nachbehandeln
Menge: 6,750 m²

**3.3.330 Betondecke Raumfuge**
wie vorstehend, jedoch als Raumfuge
Menge: 18,000 m

**3.3.340 Betondecke Fugenfüllung**
Fugenfüllung ZTV Beton einschl. Erg. 80 in Fahrbahnen, Fugenraum bis OK Fahrbahn verfüllen mit Bitumenvergussmasse TL bit Fug 82, heiß
Menge: 18,000 m

#### Titel 3.4 Schachtabdeckung

**3.4.350 Schachtabdeckung aus-/einbauen**
vorhandene Schachtabdeckung Klasse B, D aus Gusseisen oder Gußeisen/Beton, Durchmesser 600 mm, lichter Schachtquerschnitt 1.000 mm, ausbauen, Einzelteile reinigen und Abdeckung unter Hinzufügung von Schachtausgleichringen aus Beton auf Sollhöhe, Höhendifferenz +/- 250 mm, neu versetzen.
Menge: 3,000 St

**3.4.360 Sanierung Schachthals- Sanierputz**
Vollflächige mineralische Beschichtung
Vollflächige Beschichtung schadhafter Betonflächen mit
geeignetem mineralischem Reparaturmörtel
(Fabrikat Ergelit-KS 2b L oder glw).
Material: Beton
Beanspruchung: Schmutzwasser
Einbautechnologie gemäß Vorgabe des Systemherstellers.
Ausreichend vorbereitete Oberflächen, mit einer
zementären Haftbrücke vorbehandeln:
Haftbrücke intensiv in den mattfeuchten Untergrund einarbeiten. Verbrauch entsprechend Herstellerangaben des
vom AN gewählten Materials,
anschließend frisch in frisch einen sulfatbeständigen,
zementären Reparaturmörtel im Spachtelverfahren in
Einzelschichtdicken bis max. 10 mm (vor Aufbringen der
folgenden Lage erneut mit Haftbrücke versehen / Oberfläche der Zwischenschicht aufrauen) auftragen,
Oberfläche
holzscheibenrau abreiben, das vom AN gewählte Material
durch geeignete Nachbehandlung vor zu schnellem
Feuchtigkeitsentzug schützen,
Schichtdicke bis 20 mm (einschl. Rautiefe), Verbrauch
entsprechend Herstellerangabe des vom AN gewählten
Materials.
Restmörtel nicht zum Wiedereinbau verwenden,
Mörtelreste
entsprechend den gesetzlichen Bestimmungen entsorgen.
Menge: 2,500 m²

**3.4.370 Feinspachtelung (PCC)**
Als abschließende Beschichtung ist die zuvor vorbereitete, feste, tragfähige,
reprofilierte, Oberfläche vorzunässen und ein dampfdiffusionsfähiger,
sulfatbeständiger, zementärer Feinspachtel (Dichtschlämme) zum Schutz gegen die chemische
Beanspruchung durch kommunales Abwasser sowie sehr starken sauren Angriff in 2 Lagen aufzutragen.

Schichtdicke: ca. 2-3 mm,

Lunker vorher mit Kratzspachtelung schließen, Oberfläche mit Schwamm nacharbeiten.
Ausführung nach Wahl des AN, z.B. im Schlämm-/Spachtelverfahren oder Spritzverfahren.

Die Dichtschlämme ist durch geeignete Nachbehandlung vor zu schnellem Feuchtigkeitsentzug schützen.

Verbrauch entsprechend Herstellerangabe des vom ANgewählten Materials.

Restmörtel nicht zum Wiedereinbau verwenden.
Mörtelreste entsprechend den gesetzlichen Vorschriften fachgerecht entsorgen.
Menge: 2,500 m²

### Abschnitt 4 Erneuerung SW-Hausanschlussschacht

#### Titel 4.1 Baustelleneinrichtung; Baubegleitleistungen

**4.1.380 Baustellensicherung, die nicht im öffentlichen Verkehrsraum liegt**
Baustellensicherung, die nicht im öffentlichen Verkehrsraum liegt bzw. keine verkehrsrechltiche Anordnung benötigt,  Warnbeleuchtungen, Abschrankungen, Schutz- und Sicherheitseinrichtung liefern, auf- und abbauen, vorhalten, abfahren, ggf. entsprechend Baufortschritt umsetzen und anpassen
Menge: 2,000 St

**4.1.390 Einrichten, Vorhalten und Räumen der Baustelle**
Einrichten, Vorhalten und Räumen der Baustelle für sämliche notwendigen Leistungen die zur Baudurchführung notwendig sind, auch für das Beseitigen von Havarien.
Unter einem Auftragswert von 500,00 Euro netto (ohne beigestelltes Material) wird die Position lediglich anteilig zu 50 % vergütet.
Menge: 2,000 St

**4.1.400 Abstimmungstermin mit dem Kunden**
Abstimmungs- und Terminkoordinierungspauschale des AN mit dem Kunden vor Ort zur technisch und terminlichen Vorbereitung und Koordinierung der zu erbringenden Bauleistungen
Menge: 2,000 St

**4.1.410 Bestandsplan/Skizze digital**
wie vorstehend, jedoch Erstellung Bestandsplan/ Hausanschlußskizze der Hausanschlußleitung mittels vom AG bereitsgestellter App (NAVA), die Kosten der Geräte (Smartphone) trägt der AN
Menge: 2,000 St

**4.1.420 Fotodokumentation**
digitale Fotodokumentation der wesentlichen Bauzustände (insb. Baustellensicherung, Einbindepunkte, Rohrdeckung, ggfs. Zähleranlage, ggfs. Verbau, Deckenschluss), bestehend aus 5 - 10 Einzelaufnahmen, farbig, einschl. Kurzbeschreibung herstellen und als Rechnungsanlage digital dem AG übergeben. Eine Vergütung erfolgt nur bei gesonderter Beauftragung durch den AG.
Menge: 2,000 St

#### Titel 4.2 Aufbruch

**4.2.430 Oberboden abtragen**
Oberboden DIN 18300 in Streifen abtragen, Streifenbreite in Abhängigkeit von Rohrgraben- oder Baugrubenabmessungen, anteilige Rasen- oder Kulturbodenabdeckungen sind berücksichtigt, Boden lagern und später wieder einbauen,  Abtragsdicke: im Mittel bis 200 mm
Menge: 9,000 m²

#### Titel 4.3 Wiederherstellung

**4.3.440 Oberboden**
Klassifizierter Ober-Kulturboden, mind. 30% Humusanteil, stein- und unkrautfrei auf vorbereitete, verdichtete und planierte Aufgrabungsflächen liefern und aufbringen, planieren und zur Rasenansaat vorbereiten. Auftragungsdicke i.M 100 mm, Randanschüsse niveaugleich angleichen
Menge: 9,000 m²

**4.3.450 Rasenansaat**
Rasenansaat auf vorbereitete Kulturbodenandeckung gerade oder geneigt fachgerecht herstellen, Rasenmischung: Landschaftsrasen 20g/m², Rasenfläche anwalzen und bei Trockenheit bis zur 1 Mahd wässern
Menge: 9,000 m²

#### Titel 4.4 Erdarbeiten

**4.4.460 Suchschachtung**
Suchschachtung zum Auffinden nicht eindeutig im Trassenverlauf bestimmbarer Kabel- , Kabelbündel und Rohrleitungen, Aufwändungen für partielle Handschachtungen, Verbau sowie den Aus-und Einbau von Warnbänder und Sicherheitsabdeckungen sind im EP eingerechnet, Aushub seitlich lagern und nach Abschluss der Arbeiten fachgerecht wieder einbauen, Erstellung der Aufmassskizze (Lage, Tiefenlage, Medientyp usw.)  Länge der Suchschachtung: bis 2,5 m  Breite der Suchschachtung: bis  0,8 m  Tiefe der Suchschachtung: bis 1,75 m
Menge: 1,000 St

**4.4.470 Baugruben mit Verbau bis 2,0m**
Boden Baugruben profilgerecht ausheben, Länge bis 2,5m einschließlich Verbau,  unter Beachtung der DIN 4124  herstellen, Aushubtiefe bis 2,00 m Bodenklasse: 3 - 5, Aushub lagern, verfüllen und lagenweise verdichten nach Merkblatt für das Verfüllen von Leitungsgräben, Ausführung unter erschwerenden Bedingungen durch partiell vorhandenen Kabel-und Leitungsbestand ist im EP der Position einkalkuliert, einschließlich erforderlicher Suchschachtungen und Sicherung des Medienbestands
Menge: 3,500 m³

**4.4.480 Baugruben mit Verbau bis 3,0m**
Boden Baugruben profilgerecht ausheben, Länge bis 2,5m einschließlich Verbau,  unter Beachtung der DIN 4124  herstellen, Aushubtiefe bis 3,00 m Bodenklasse: 3 - 5  Aushub lagern, verfüllen und lagenweise verdichten nach Merkblatt für das Verfüllen von Leitungsgräben, Ausführung unter erschwerenden Bedingungen durch partiell vorhandenen Kabel-und Leitungsbestand ist im EP der Position einkalkuliert, einschließlich erforderlicher Suchschachtungen und Sicherung des Medienbestands
Menge: 14,000 m³

**4.4.490 Zulage manueller Aushub**
Zulage für die manuelle Herstellung von Baugruben oder Gräben in mit Maschinen örtlich nicht zugänglichen Flächen, da keine Zuwegung besteht, Aushub lagern und nach Abschluss der Arbeiten fachgerecht wieder einbauen.Vergütung nur nach vorheriger Rücksprache mit dem AG
Menge: 5,000 m³

**4.4.500 Hindernis aus Beton**
Hindernis aus Beton im Boden frei legen, abbrechen und entsorgen, als Zulage
Menge: 3,000 m³

#### Titel 4.5 Entwässerungskanalarbeiten

**4.5.510 Rohrleitungstrennschnitt DN 150**
Rohrleitungstrennschnitt, umlaufend, in Steinzeugrohren DN 150, Schnittbereich umlaufend frei legen, Schnittstelle säubern und entgraten, Ausbaumaterial in Eigentum des AN übernehmen und entsorgen
Menge: 2,000 St

**4.5.520 KG-Rohr DN 150 verlegen**
KG-Mehrschichtrohr mit einseitig angeformter Steckmuffe DIN 13476, DN 150, Auflager aus nichtbindigem Boden, steinfrei, Auflagerwinkel 90 Grad verlegen
Menge: 3,000 m

**4.5.530 Absperrblase DN 150**
Absperrblase, pneumatisch aufblasbar, für kreisförmige Abwasserkanäle DN 150 - 200, zur befristeten Zurückhaltung von Schmutz-und Fäkalwasser im Kanal zur Trockenhaltung der Arbeitsbereiche, im stromaufwärts nächstgelegenem Revisionsschacht setzen und nach Abschluß der Arbeiten entfernen.  Einsatz nur nach ausdrücklicher Zustimmung durch den Kanalnetzmeister der MWA GmbH, Festlegung der zeitlichen Befristung der Absperrung und fortlaufender Protokollierung der Abwasserstandspegel im Sperrschacht
Menge: 2,000 St

**4.5.540 Systemschacht Durchmesser DN 400**
Kunststoff-Systemschacht DN 400, Ausführung Schachtunterteil, Steigrohr mit  Dichtungsmanschette, teleskopierbare Abdeckung, Durchmesser DN 400, Deckelausführungen entsprechend zu erwartender Oberflächenbelastung (Klasse B oder Klasse D) gem. Verlegerichtlinien des Herstellers auf vorbereitetem Gründungsplanum fachgerecht verlegen, lotrecht ausrichten und an vorhandene / verlegte Hausanschlußleitung gelenkig anbinden. Nicht genutzte Zu-/ Abläufe verschließen.
Lichte Schachttiefe: bis 2,30 m, Baugrubenaushub / Verfüllung wird gesondert vergütet.
Menge: 2,000 St

**4.5.550 Wasserdichtheitsprüfung Schachtbauwerke (in Klärung)**
Wasserdichtheitsprüfung Schachtbauwerke, Schachtdurchmesser bis 1.000 mm, Beton oder Kunststoff, einschl. aller Absperr- und Nebenarbeiten durchführen, Übergabe Prüfprotokoll: 2 -fach
Menge: 2,000 St

### Abschnitt 5 Sanierung Hausanschlusskanal

#### Titel 5.1 Bauvorbereitende Maßnahmen

**5.1.560 Baustellensicherung, die nicht im öffentlichen Verkehrsraum liegt**
Baustellensicherung, die nicht im öffentlichen Verkehrsraum liegt bzw. keine verkehrsrechltiche Anordnung benötigt,  Warnbeleuchtungen, Abschrankungen, Schutz- und Sicherheitseinrichtung liefern, auf- und abbauen, vorhalten, abfahren, ggf. entsprechend Baufortschritt umsetzen und anpassen
Menge: 19,000 St

**5.1.570 Abstimmungstermin mit dem Kunden**
Abstimmungs- und Terminkoordinierungspauschale des AN mit dem Kunden vor Ort zur technisch und terminlichen Vorbereitung und Koordinierung der zu erbringenden Bauleistungen
Menge: 19,000 St

**5.1.580 Lichtraum - Hecke, Strauch.**
*** Pauschalposition
Fachgerechten Rückschnitt an vorhandenen Hecken
und Sträuchern unter Wahrung ihres arttypischen
Erscheinungsbildes und unter Beachtung des
Regenerations- und Abschottungsvermögens sowie
der Wachstumsbedingungen zur Baufreiheit für die
Baumaßnahme durchführen.
Trockenes, bruchgefährdetes und beschädigtes Holz
entfernen.
Mittlere Höhe bis 3 m.
Anfallendes Schnittgut aufnehmen und einer Verwertung
nach Wahl des AN zuführen einschließlich aller
notwendigen Nebenarbeiten.
Menge: 1,000 psch

**5.1.590 Oberboden abtragen**
Oberboden DIN 18300 in Streifen abtragen, Streifenbreite in Abhängigkeit von Rohrgraben- oder Baugrubenabmessungen, anteilige Rasen- oder Kulturbodenabdeckungen sind berücksichtigt, Boden lagern und später wieder einbauen,  Abtragsdicke: im Mittel bis 200 mm
Menge: 39,000 m²

**5.1.600 Aufbruch Oberfläche Betonverbundpflaster**
Beton-Verbundpflasterdecke, Dicke bis 10 cm, Bettung auf Pflastersand und Kiessandtragschicht, Dicke bis 200 mm aufnehmen, wiederverwendbare Steine säubern und innerhalb der Baustelle lagern, Anteil wiederverwendbares Material: > 90 %, nicht mehr verwendbare Stoffe entsorgen
Menge: 4,500 m²

**5.1.610 Randsteine aufnehmen**
Bord- oder Randstein aus Beton- oder Naturstein mit Beton-Rückenstütze (als Hoch-oder Tiefbord versetzt) incl. Bettung aufnehmen und entsorgen.Wiederverwendbare Borde säubern und innerhalb der Baustelle lagern, Anteil der wiederverwendbaren Borde: 50 %
Menge: 4,000 m

**5.1.620 Baugrube zum Teilausbau HA-Schächte, Schacht DU = 400 mm.**
Baugrube nach Wahl des AN in der für den
Ausbau der HA-Schächte erforderlichen
Größe und Tiefe herstellen.
Partielle Handschachtung ist in den EP einzurechnen.
Mit Behinderungen durch vorhandene Ver- und
Entsorgungsleitungen ist zu rechnen,
Aushub zur Wiederverwendung seitlich lagern
und zum Verfüllen verwenden. Einbau bis zum
Planum der Befestigung.
Verdichten bis 0,50 m unter Planum Befestigung =
auf Verdichtungsgrad Dpr. min. 98 v.H.
Verdichten bis Planum Befestigung =
auf Verdichtungsgrad Dpr. min. 100 v.H.
Aushub, Verfüllen und Verdichten nach den
Zusätzlichen Technischen Vertragsbedingungen
und Richtlinien. Strassenverkehrslast = SLW 60.
Geplante Grundfläche der Grube =
L / B bis 1,50 m / bis 1,50 m,
Baugrubentiefe bis 1,5 m.
Boden = Homogenbereich B.
Menge: 50,000 m³

**5.1.630 Vorhandenen Fertigteil-HA-Schacht teilausbauen, seitlich lagern.**
Vorhandenen Fertigteil-HA-Schacht, rund, einschließlich Abdeckung
teilweise ausbauen.
Ausbautiefe bis 1,00 m über Schachtsohle
Schacht rund bzw. eckig,
Durchmesser DN 400
Schacht aus Kunststoff
Schachttiefe bis 2,00 m.
Erdarbeiten und  Verbau werden gesondert vergütet.
Abgerechnet wird pro Schacht.
Menge: 19,000 St

#### Titel 5.2 Sanierung Hausanschlussleitung

*Hinweis: Hinweis: keine Materialbestellung, Umfang*
HINWEIS:
Für die ausgeschriebenen Leistungen erfolgt keine Materialbeistellung des Auftraggebers.
Die Positionen des LV beinhalten Materiallieferung und Einbau bzw. Herstellung.

Grundreinigung, TV-Befahrung:
=  570 m  Rohr DN 150 = 66 Haltungen

Kanalsanierung durch Schlauchlining-Verfahren:
=  150 m  Rohr DN 150 =  21 Haltungen

Kanalsanierung in den einzelnen Haltungen,
Leistungsumfang gemäß Kamerabefahrung und Schadensfeststellung,
Ausführung nach Bestätigung durch AG.
Der Auftraggeber behält sich ausdrücklich vor, im Rahmen seiner Koordination
der Baumaßnahme Leistungen aus dem Leistungsverzeichnis entfallen zu lassen.
Dies berechtigt den AN nicht zur Änderung der Einheitspreise und ist für den AG
in jedem Fall kostenfrei.

Zur Sicherung der durchgängig aufrecht zu erhaltenden Entsorgung und
aufgrund nur beschränkt vorhandener Rückstaumöglichkeiten sind alle
auszuführenden Leistungen zur Renovierung des Hauptsammlers möglichst nur in
betriebsschwachen Abflusszeiten sowie außerhalb von Niederschlagsereignissen einzuordnen und zu erbringen.
Ein Rückstau in die Kellerbereiche oder ein Aufstau auf die Strasse ist unbedingt
zu vermeiden.
Die Abwasserhaltung hat mittels für die Förderung ungereinigten kommunalen
Abwassers geeigneten Pumpen und Rohrleitungen zu erfolgen,
Schlauchleitungen sind nicht zugelassen.
Hieraus entstehende Mehrkosten sind in die Einheitspreise der betreffenden Leistungspositionen einzukalkulieren und werden nicht gesondert vergütet.

Die Schmutzwasserentsorgung der betroffenen Anschlussnehmer in den jeweiligen Sanierstrecken ist immer und ständig zu gewährleisten.
Die Abklärung mit den Anliegern vor Ort obliegt dem AN.
Für die Überprüfung und ggf. Sanierung von Einzelhausanschlüssen,
das Durchführen der Dichtigkeitsprüfungen u. ä. wird keine Zulage für die
ggf. erforderliche Interimsentsorgung gewährt.
Das Bekanntmachen von Entsorgungsunterbrechungen bei den Anschlussnehmern
ist verantwortungsbewußt durch den AN auszuführen.
Eine gesonderte Vergütung erfolgt nicht.

**5.2.640 Provisorische Umleitung für Entwässerungskanal einschließlich Umsetzen**
*** Pauschalposition
Provisorische Umleitung für Entwässerungsleitung während der Sanierung, lichter Kanalquerschnitt bis DN 150, als Überpumpbetrieb:
- mit einer automatisch arbeitenden Pumpe,
  Pumpenleistung bis ... l/s und
- Hilfsrohrleitungen, flexible Schläuche bis DN 150,
einschließlich Materiallieferung, Auf- und Abbau, Vorhalten und Betreiben der Anlage über den Zeitraum der Bauausführung, einschließlich Stromerzeuger mit Schallschutz,
zugelassen für den Betrieb in Wohngebieten.
Umsetzen der Anlage entsprechend Baufortschritt.
Provisorische Umleitung nach Gebrauch beseitigen.
Länge und Verlauf des Provisoriums nach Wahl des AN.
Diese Position beinhaltet die permanente Überwachung und Kontrolle der Anlage während des Betriebs.
Menge: 1,000 psch

**5.2.650 Grundreinigung - SW-Kanal DN 150**
HD-Reinigung von Schmutzwasserkanälen DN 150 mittels Wasser-HD 150 bar.
Haltungen =  66 Stück.
Verschmutzungsgrad entsprechend der langjährigen Nutzungsdauer (ca. 10 bis 20 % des lichten Profils).
Räumgut einer Verwertung nach Wahl des AN zuführen.
Menge: 570,000 m

**5.2.660 TV-Befahrung nach der Reinigung, einschließlich Dokumentation**
TV-Befahrung unmittelbar nach der Reinigung.
Dokumentation der Schadstellen der SW-Anschlussleitungen DN 150 anfertigen.
TV-Befahrung der gesamten Haltungen = 66 Stück.
Dokumentation der optischen Inspektion mit Videos der TV-Inspektion, Standfotos (jpg) und haltungsweisen Befahrungsberichten (pdf).
Kodiersystem: DWA-M 149-2,
Datenaustauschformat: DWA-M 150 (XML),
Lieferung auf CD oder USB-Stick.
Abspielprogramm und eventuell notwendige Treiber und Codeces müssen als Installationsroutinen enthalten sein.
Die Dokumentation ist mindestens 5 Arbeitstage vor der geplanten Ausführung der Sanierungsarbeiten dem AG zur Einsichtnahme zu übergeben.
Menge: 570,000 m

**5.2.670 Entfernen von Ablagerungen, Rohr DN 150**
Entfernen von Ablagerungen, Inkrustationen, Wurzeleinwüchsen u. ä. im Bereich der Haltungen, der zu sanierenden SW-Sammler.
Ausführung in Teilabschnitten in 21 Haltung.
Hindernisse, wie einragende Stutzen, Muffenversätze, Scherben usw. beseitigen.
Das Ausfräsen der Fugen ist einzurechnen.
Ausführung der Arbeiten mit Umsetzen und mit geeignetem Gerät an Rohr DN 150 .
Räumgut einer Verwertung nach Wahl des AN zuführen.
Menge: 150,000 m

**5.2.680 Kalibrierung der vorhandenen SW-Sammler DN 150**
Kalibrierung der zu sanierenden Hauptleitung zur Ermittlung der tatsächlichen Geometrie der Leitung, einschließlich aller Nebenleistungen.
Menge: 150,000 m

**5.2.690 Reinigung, TV-Befahrung vor bzw. während der Sanierung**
Reinigung und TV-Befahrung unmittelbar vor bzw. während der Sanierung der SW-Anschlussleitungen DN 150 durchführen.
Dokumentation der optischen Inspektion mit Videos der TV-Inspektion, Standfotos (jpg) und haltungsweisen Befahrungsberichten (pdf).
Kodiersystem: DWA-M 149-2,
Datenaustauschformat: DWA-M 150 (XML),
Lieferung auf  USB-Stick.
Abspielprogramm und eventuell notwendige Treiber und Codeces müssen als Installationsroutinen enthalten sein.
Kontrolle der vorbereiteten Haltungen.
Menge: 150,000 m

**5.2.700 Schlauchlinerstatik**
*** Pauschalposition
Standsicherheitsnachweis für Schlauchliner gemäß ATV-DVWK M 127-2 erstellen.
Örtliche Vorverformung, Gelenkringvorverformung und Ringspaltbildung gemäß ZTV zum Schlauchlining, Schadensklasse 1 bis 4.
-  21 St. Haltungen DN 150 Steinzeug = 150 m,
Die statischen Berechnungen sind 14 Tage vor der Konfektionierung der Schlauchliner dem AG bzw. der Bauüberwachung zur Bestätigung vorzulegen.
Lieferung an AG bzw. BÜW: 2-fach.
Menge: 1,000 psch

**5.2.710 Schlauchliner für Rohr DN 150 liefern, einbauen**
Liefern und Abladen von Pre- und Schlauch-Linern.
Mindestdicke der Wandung in Abhängigkeit von der statischen Berechnung und den Vorgaben gemäß ZTV zum Schlauchlining.
Pre- und Schlauchliner durch die Einstiegsschächte in den zu sanierenden Kanal nach Herstellerangaben einbauen und kontrolliert aushärten,
einschließlich An- und Abfahren sowie Vorhalten und Umsetzen der kompletten Schlauchrelininganlage für die Sanierung von insgesamt 21 Haltungen.
Rohr DN 150.
Menge: 150,000 m

**5.2.720 Probenahme aus Schlauchliner, Untersuchung durch Sachverständigen**
*** Pauschalposition
Entnahme von Materialproben nach dem Aushärtungsprozeß zur vom AG veranlassten Kontrollprüfung der Materialeigenschaften.
Untersuchung durch einen anerkannten Sachverständigen auf Aushärtung, Wasserdichtheit, Wanddicke und Biegefestigkeit.
Menge: 1,000 psch

**5.2.730 TV-Befahrung nach Renovierung**
TV-Befahrung nach der Renovierung zur Vorbereitung der Abnahme.
TV-Befahrung der gesamten Haltungen = 21 Stück.
Dokumentation der optischen Inspektion mit Videos der TV-Inspektion, Standfotos (jpg) und haltungsweisen Befahrungsberichten (pdf).
Kodiersystem: DWA-M 149-2,
Datenaustauschformat: DWA-M 150 (XML),
Lieferung auf CD oder USB-Stick.
Abspielprogramm und eventuell notwendige Treiber und Codeces müssen als Installationsroutinen enthalten sein.
Die Dokumentation ist mindestens 5 Arbeitstage vor dem geplanten Abnahmetermin dem AG zur Einsichtnahme zu übergeben.
Menge: 150,000 m

**5.2.740 Dokumentation Schlauchliner**
*** Pauschalposition
Bereitstellung der nachfolgend aufgeführten Unterlagen zum jeweiligen Zeitpunkt zur Dokumentation der Arbeiten.
Inhalt:
- Protokolle der Inspektionen einschließlich der Aufzeichnungen,
- Nachweis der Vorarbeiten,
- Nachweis der Anschlussanbindung,
- Lieferschein des Liners,
- verfahrensabhängige Aufzeichnung der beim Einbau der Schlauchliner auftretenden Zugkräfte,
- verfahrensabhängige kontinuierliche Dokumentation der Druck-, Temperatur- und/oder UV-Lichtparameter,
- Bautagebuch,
- Protokolle der Dichtheitsprüfungen.
Menge: 1,000 psch

#### Titel 5.3 Wiederherstellung

**5.3.750 Wiederherstellung Fertigteil-HA-Schacht mit Abdeckung.**
Seitlich gelagerten Fertigteil-HA-Schacht aus Kunststoff, rund, höhen- und fluchtgerecht einbauen.
Durchmesser DN 400
Schachttiefe bis 2,00 m.
Ausführung einschließlich aller Nebenarbeiten.
Die Erdarbeiten werden gesondert vergütet.
Abgerechnet wird pro Schacht.
Menge: 19,000 St

**5.3.760 Schottertragschicht d= über 15cm bis 30 cm**
Schottertragschicht nach ZTV-StB 86 in Fahrbahnen aus Recycling-Baustoff nach RAL-RG 501/1 oder gleichwertig liefern, einbauen und verdichten, Schichtdicke über 150 - 300 mm, Körnung 0/32, Verdichtungsgrad: Ev2 = oder > 120 MN/m²
Menge: 4,500 m²

**5.3.770 Oberboden**
Klassifizierter Ober-Kulturboden, mind. 30% Humusanteil, stein- und unkrautfrei auf vorbereitete, verdichtete und planierte Aufgrabungsflächen liefern und aufbringen, planieren und zur Rasenansaat vorbereiten.
Auftragungsdicke i.M 100 mm, Randanschüsse niveaugleich angleichen
Menge: 39,000 m²

**5.3.780 Rasenansaat**
Rasenansaat auf vorbereitete Kulturbodenandeckung gerade oder geneigt fachgerecht herstellen, Rasenmischung: Landschaftsrasen 20g/m², Rasenfläche anwalzen und bei Trockenheit bis zur 1 Mahd wässern
Menge: 39,000 m²

**5.3.790 Betonverbundsteindecke herstellen**
Pflasterdecke als Betonverbundsteinpflasterdecke aus unterschiedlichen Material, Format und Ausführung wie vorhanden, herstellen, Bettung aus Kiessand 0/4, Dicke im verdichteten Zustand 3 cm, Herstellung aus vorh. Material unter Ergänzung / Beistellung von ca. 10 % Fehlmengen, Pflasterfugen mit Natursand einschlämmen, Rand-und Abschlußsteine an Einbauten und Begrenzungen anpassen
Menge: 4,500 m²

**5.3.800 Bordstein Beton**
Bordstein aus Beton, Maße wie vorhanden, aus Baustellen-Lagerbeständen unter Beistellung von ca. 50 % Neumaterial mit Bettung und Beton-Rückenstütze aus Beton B 15 verlegen
Menge: 4,000 m
